# Batería sellada de plomo de 12 V, 2.2 Ah, referencia BS122N de Carrier

- Propiedad del archivo: CONSTRUNARIO
- Formato: FIEBDC-3/2012
- Programa: Construnario Versión 3.51
- Fecha de los precios: 12/04/2023
- Divisa: EUR

**BS122N** u Batería sellada de plomo de 12 V, 2.2 Ah, referencia BS122N de Carrier
Batería sellada de plomo de 12V/18Ahh, referencia BS133Batería de plomo estanca de 12Vcc 2,3 A. Dimensiones: 178x34x60mm. Peso: 1,061Kg.
