# Batería sellada de plomo de 12V/7,2A/h, referencia BS127N de Carrier

- Propiedad del archivo: CONSTRUNARIO
- Formato: FIEBDC-3/2012
- Programa: Construnario Versión 3.51
- Fecha de los precios: 12/04/2023
- Divisa: EUR

**BS127N** u Batería sellada de plomo de 12V/7,2A/h, referencia BS127N de Carrier
Batería de plomo estanca de 12Vcc 7,2 A. Dimensiones: 151x65x94mm. Peso: 2,678Kg
