# Batería sellada de plomo de 12V/12Ah, referencia BS130N de Carrier

- Propiedad del archivo: CONSTRUNARIO
- Formato: FIEBDC-3/2012
- Programa: Construnario Versión 3.51
- Fecha de los precios: 12/04/2023
- Divisa: EUR

**BS130N** u Batería sellada de plomo de 12V/12Ah, referencia BS130N de Carrier
Batería de plomo estanca de 12Vcc 12 A. Dimensiones: 151x99x95mm. Peso: 4,27Kg.
