# Batería sellada de plomo de 12V/65Ah, referencia BS133N de Carrier

- Propiedad del archivo: CONSTRUNARIO
- Formato: FIEBDC-3/2012
- Programa: Construnario Versión 3.51
- Fecha de los precios: 12/04/2023
- Divisa: EUR

**BS133N** u Batería sellada de plomo de 12V/65Ah, referencia BS133N de Carrier
Batería de plomo estanca de 12Vcc 65 A. Dimensiones: 350x166x174mm. Peso: 23,55Kg.
