# Base de conexiones Airtech serie 2000, 100mm de diámetro, referencia DB2002 de Carrier

- Propiedad del archivo: CONSTRUNARIO
- Formato: FIEBDC-3/2012
- Programa: Construnario Versión 3.51
- Fecha de los precios: 12/04/2023
- Divisa: EUR

**DB2002** u Base de conexiones Airtech serie 2000, 100mm de diámetro, referencia DB2002 de Carrier
Base de conexión para todos los detectores de la serie DP2000. 5 contactos de acero inoxidable, material ABS color blanco.
