# Base con aislador Airtech serie 2000, referencia DB2016 de Carrier

- Propiedad del archivo: CONSTRUNARIO
- Formato: FIEBDC-3/2012
- Programa: Construnario Versión 3.51
- Fecha de los precios: 12/04/2023
- Divisa: EUR

**DB2016** u Base con aislador Airtech serie 2000, referencia DB2016 de Carrier
Base de conexión para todos los detectores de la serie DP2000, con aislador corto circuito incorporado, no precisa direccionamiento, contactos de acero inoxidable, material ABS, color blanco.
