# Base con sirena direccionable alimentada de lazo Airtech serie 2000 con aislador, roja, referencia DB2368IAS-W de Carrier

- Propiedad del archivo: CONSTRUNARIO
- Formato: FIEBDC-3/2012
- Programa: Construnario Versión 3.51
- Fecha de los precios: 12/04/2023
- Divisa: EUR

**DB2368IAS_W** u Base con sirena direccionable alimentada de lazo Airtech serie 2000 con aislador, roja, referencia DB2368IAS-W de Carrier
Sirena de base blanca con aislador integrado para centrales analógicas de Aritech. Puede ser instalado como base de un detector de las serie 2000 o simplemente como sirena para lo que precisa de la cubierta AS2368CAP-W. Varios tonos. Toda la serie 2000 trabaja sobre 2 hilos y se cablea directamente al bus sin necesidad de alimentación externa. Certificados: CE y CPR (EN54 parte 3).
