# Base de conexión de 6 terminales para la serie de detectores DX700, referencia DB702 de Carrier

- Propiedad del archivo: CONSTRUNARIO
- Formato: FIEBDC-3/2012
- Programa: Construnario Versión 3.51
- Fecha de los precios: 12/04/2023
- Divisa: EUR

**DB702** u Base de conexión de 6 terminales para la serie de detectores DX700, referencia DB702 de Carrier
Base de conexión para todos los detectores de la serie 700, incorpora sistema antihurto de la cabeza. Contactos metálicos inoxidables, bajo perfil, material ABS color blanco.
