# Base de conexión para todos los detectores de la serie 990, referencia DB950 de Carrier

- Propiedad del archivo: CONSTRUNARIO
- Formato: FIEBDC-3/2012
- Programa: Construnario Versión 3.51
- Fecha de los precios: 12/04/2023
- Divisa: EUR

**DB950** u Base de conexión para todos los detectores de la serie 990, referencia DB950 de Carrier
Base de conexión para todos los detectores de la serie 990. 5 contactos de acero inoxidable, material ABS color blanco.
