# Pulsador analógico de alarma para centrales analógicas de Aritech serie 2000, rojo, referencia DM2010 de Carrier

- Propiedad del archivo: CONSTRUNARIO
- Formato: FIEBDC-3/2012
- Programa: Construnario Versión 3.51
- Fecha de los precios: 12/04/2023
- Divisa: EUR

**DM2010** u Pulsador analógico de alarma para centrales analógicas de Aritech serie 2000, rojo, referencia DM2010 de Carrier
Pulsador manual de alarma direccionable para centrales analógicas de Aritech, con led indicador de estado y llave de prueba, conexionado mediante terminales, posibilidades de montaje empotrado o superficie. Cristal y caja de montaje superficial incluido, material ABS, color rojo. IP24. Dimensiones: 89x93x27,5mm. Certificados: CE y CPR (EN54 parte 11).
