# Pulsador analógico de alarma para exteriores para centrales analógicas de Aritech serie 2000, rojo, referencia DM2010E de Carrier

- Propiedad del archivo: CONSTRUNARIO
- Formato: FIEBDC-3/2012
- Programa: Construnario Versión 3.51
- Fecha de los precios: 12/04/2023
- Divisa: EUR

**DM2010E** u Pulsador analógico de alarma para exteriores para centrales analógicas de Aritech serie 2000, rojo, referencia DM2010E de Carrier
Pulsador manual de alarma direccionable de exterior para centrales analógicas de Aritech, con led indicador de estado y llave de prueba, conexionado mediante terminales para montaje en superficie. Cristal y caja de montaje superficial incluido, material ABS, color rojo. IP67. Dimensiones: 97,5x93x27,5mm. Certificados: CE y CPR (EN54 parte 11).
