# Pulsador manual de alarma direccionable con aislador de cortocircuito para centrales analógicas de Aritech, rojo, referencia DM2080I-N de Carrier

- Propiedad del archivo: CONSTRUNARIO
- Formato: FIEBDC-3/2012
- Programa: Construnario Versión 3.51
- Fecha de los precios: 12/04/2023
- Divisa: EUR

**DM2080IN** u Pulsador manual de alarma direccionable con aislador de cortocircuito para centrales analógicas de Aritech, rojo, referencia DM2080I-N de Carrier
Pulsador manual de alarma direccionable con aislador de cortocircuito para centrales analógicas de Aritech, con led indicador de estado y llave de prueba, conexionado mediante terminales para montaje en superficie. Cristal y caja de montaje superficial incluido, color rojo. IP42. Dimensiones: 125x125x36mm. Certificados: CE y CPR (EN54 partes 11 y 17).
