# Marco negro para pulsadores, referencia DM783 de Carrier

- Propiedad del archivo: CONSTRUNARIO
- Formato: FIEBDC-3/2012
- Programa: Construnario Versión 3.51
- Fecha de los precios: 12/04/2023
- Divisa: EUR

**DM783** u Marco negro para pulsadores, referencia DM783 de Carrier
Marco negro para empotrar los pulsadores manuales para los pulsadores analógicos DM2010 y KAL455 o para pulsador convencional serie DMN700.
