# Soporte de montaje empotrado con conectores, referencia DM790 de Carrier

- Propiedad del archivo: CONSTRUNARIO
- Formato: FIEBDC-3/2012
- Programa: Construnario Versión 3.51
- Fecha de los precios: 12/04/2023
- Divisa: EUR

**DM790** u Soporte de montaje empotrado con conectores, referencia DM790 de Carrier
Zócalo base para la conexión en montajes empotrados para los pulsadores analógico DM2010 y KAL455 o para pulsador convencional serie DMN700, permite realizar el conexionado sin perder la continuidad del lazo, contactos de acero inoxidable, material ABS, color rojo, adaptable a los cajetines estándar de 60mm. Con conectores.
