# Cristal de recambio para pulsadores DM2080I y DM86X. 10 ud, referencia DM966 de Carrier

- Propiedad del archivo: CONSTRUNARIO
- Formato: FIEBDC-3/2012
- Programa: Construnario VersiĆ³n 3.51
- Fecha de los precios: 12/04/2023
- Divisa: EUR

**DM966** u Cristal de recambio para pulsadores DM2080I y DM86X. 10 ud, referencia DM966 de Carrier
Cristal de recambio para el DM2080I y la serie DM86X. Se suministra en paquetes de 10 unidades.
