# Pulsador manual para montar en superficie, verde, referencia DMN700G de Carrier

- Propiedad del archivo: CONSTRUNARIO
- Formato: FIEBDC-3/2012
- Programa: Construnario Versión 3.51
- Fecha de los precios: 12/04/2023
- Divisa: EUR

**DMN700G** u Pulsador manual para montar en superficie, verde, referencia DMN700G de Carrier
Pulsador de emergencia verde, para montaje en superficie con llave de prueba. Incluye cristal DM715. Contactos libres de tensión (C, NC, NA). Precisa DM788GR y resistencia en serie de 100 Ohm - 2W. Dimensiones: 92x115x59mm. Certificados: CE y CPR (EN54 parte 11).
