# Pulsador convencional para montaje empotrado con resistencia de 560, rojo, referencia DMN700R de Carrier

- Propiedad del archivo: CONSTRUNARIO
- Formato: FIEBDC-3/2012
- Programa: Construnario Versión 3.51
- Fecha de los precios: 12/04/2023
- Divisa: EUR

**DMN700R** u Pulsador convencional para montaje empotrado con resistencia de 560, rojo, referencia DMN700R de Carrier
Pulsador rearmable de alarma, con llave de prueba, montaje de superficie, de color rojo. Incluye cristal DM715, base de montaje en superficie DM788 y resistencia de 560 Ohm. Compatible con centrales 2X (a través de IU2055C). Dimensiones: 89x88x58mm. Certificados: CE y CPR (EN54 parte 11).
