# Detector analógico óptico Airtech de la serie 2000 , salida de piloto remoto, referencia DP2061N de Carrier

- Propiedad del archivo: CONSTRUNARIO
- Formato: FIEBDC-3/2012
- Programa: Construnario Versión 3.51
- Fecha de los precios: 12/04/2023
- Divisa: EUR

**DP2061N** u Detector analógico óptico Airtech de la serie 2000 , salida de piloto remoto, referencia DP2061N de Carrier
Cabeza detector de humo óptico analógico algorítmico para centrales analógicas de Aritech, con microprocesador, cámara óptica extraíble y reemplazable, micro rejilla de protección para ambientes sucios, compensación algorítmica de suciedad y algoritmo para mejorar la robustez frente a interferencias electromagnéticas, doble led indicador con visión total y salida para piloto remoto, sistema anti hurto de la cabeza, contactos de acero inoxidable, material ABS color blanco. Completo autodiagnóstico. Precisa zócalo base DB200X, no incluido. Certificados: CE y CPR (EN54 parte 7).
