# Detector convencional óptico-térmico, serie 700, referencia DP721T de Carrier

- Propiedad del archivo: CONSTRUNARIO
- Formato: FIEBDC-3/2012
- Programa: Construnario Versión 3.51
- Fecha de los precios: 12/04/2023
- Divisa: EUR

**DP721T** u Detector convencional óptico-térmico, serie 700, referencia DP721T de Carrier
Detector óptico-térmico de humos convencional, compensación de suciedad, con cámara óptica extraíble y reemplazable sin necesidad de calibración, sistema antihurto de la cabeza, micro rejilla de protección para ambientes sucios. Precisa zócalo base DB702, no incluido. Certificados: CE y CPR (EN54 partes 5 y 7).
