# Detector analógico óptico, serie 990, referencia DP991 de Carrier

- Propiedad del archivo: CONSTRUNARIO
- Formato: FIEBDC-3/2012
- Programa: Construnario Versión 3.51
- Fecha de los precios: 12/04/2023
- Divisa: EUR

**DP991** u Detector analógico óptico, serie 990, referencia DP991 de Carrier
Cabeza detector de humo óptico analógico, serie 990, para centrales analógicas de Aritech. Microprocesador, compensación algorítmica de suciedad y doble led. Sistema anti hurto de la cabeza, contactos de acero inoxidable, material ABS color blanco. Precisa zócalo base DB950, no incluido. Certificados: CE y CPR (EN54 parte 7).
