# Detector analógico óptico-térmico, serie 990, referencia DP991T de Carrier

- Propiedad del archivo: CONSTRUNARIO
- Formato: FIEBDC-3/2012
- Programa: Construnario Versión 3.51
- Fecha de los precios: 12/04/2023
- Divisa: EUR

**DP991T** u Detector analógico óptico-térmico, serie 990, referencia DP991T de Carrier
Cabeza detector multicriterio (óptico de humos y temperatura) analógico, serie 990, para centrales analógicas de Aritech. Microprocesador, doble led indicador con visión total. Sistema anti hurto de la cabeza, contactos de acero inoxidable, material ABS color blanco. Precisa zócalo base DB950, no incluido. Certificados: CE y CPR (EN54 partes 5 y 7).
