# Detector analógico térmico Airtech de la serie 2000, con salida de piloto remoto, referencia DT2063N de Carrier

- Propiedad del archivo: CONSTRUNARIO
- Formato: FIEBDC-3/2012
- Programa: Construnario Versión 3.51
- Fecha de los precios: 12/04/2023
- Divisa: EUR

**DT2063N** u Detector analógico térmico Airtech de la serie 2000, con salida de piloto remoto, referencia DT2063N de Carrier
Cabeza detector de calor, termovelocimétrico analógico algorítmico para centrales analógicas de Aritech, con microprocesador, lectura de la temperatura en tiempo real, doble led indicador con visión total, salida para piloto remoto, material ABS color blanco. Completo autodiagnóstico. Precisa zócalo base DB200X, no incluido. Certificados: CE y CPR (EN54 parte 5).
