# Detector convencional termovelocimétrico 57ºC con salida de relé, referencia DT713-5R de Carrier

- Propiedad del archivo: CONSTRUNARIO
- Formato: FIEBDC-3/2012
- Programa: Construnario Versión 3.51
- Fecha de los precios: 12/04/2023
- Divisa: EUR

**DT7135R** u Detector convencional termovelocimétrico 57ºC con salida de relé, referencia DT713-5R de Carrier
Detector de temperatura de clase A2 con un umbral fijo de temperatura de disparo de 57°C y con la funcionalidad de termovelocimétrico con salida de relé. Certificados: CE y CPR (EN54 parte 5).
