# Extensión del teclado del micrófono, referencia EST-EKB-20M de Carrier

- Propiedad del archivo: CONSTRUNARIO
- Formato: FIEBDC-3/2012
- Programa: Construnario Versión 3.51
- Fecha de los precios: 12/04/2023
- Divisa: EUR

**ESTEKB20M** u Extensión del teclado del micrófono, referencia EST-EKB-20M de Carrier
Extensión del teclado del micrófono. Se puede conectar a un micrófono de bombero o a un micrófono de zona. Ofrece 20 botones de función adicionales.
