# Combinador fuente de alimentación, referencia EST-PSC de Carrier

- Propiedad del archivo: CONSTRUNARIO
- Formato: FIEBDC-3/2012
- Programa: Construnario Versión 3.51
- Fecha de los precios: 12/04/2023
- Divisa: EUR

| Código | Ud | Descripción |
|---|---|---|
| ESTPSC | u | Combinador fuente de alimentación, referencia EST-PSC de Carrier |
