# Suministrador de energía, referencia EST-PSM48 de Carrier

- Propiedad del archivo: CONSTRUNARIO
- Formato: FIEBDC-3/2012
- Programa: Construnario Versión 3.51
- Fecha de los precios: 12/04/2023
- Divisa: EUR

| Código | Ud | Descripción |
|---|---|---|
| ESTPSM48 | u | Suministrador de energía, referencia EST-PSM48 de Carrier |
