# Altavoz completo de techo para incendios Potencia: 6W, 100V, (diámetro 13 cm), referencia EST-S136 de Carrier

- Propiedad del archivo: CONSTRUNARIO
- Formato: FIEBDC-3/2012
- Programa: Construnario Versión 3.51
- Fecha de los precios: 12/04/2023
- Divisa: EUR

**ESTS136** u Altavoz completo de techo para incendios Potencia: 6W, 100V, (diámetro 13 cm), referencia EST-S136 de Carrier
Cumplimiento de la norma EN 54-24 Certificado de conformidad: 1438-CPR-XXXX Dimensiones mínimas Entorno de trabajo A y C, ideal para baños El más alto nivel de comprensión de la comunicación verbal Aspecto elegante
