# Altavoces de instalación rápida para montaje en techo (diámetro 17,5 cm), referencia EST-S186 de Carrier

- Propiedad del archivo: CONSTRUNARIO
- Formato: FIEBDC-3/2012
- Programa: Construnario Versión 3.51
- Fecha de los precios: 12/04/2023
- Divisa: EUR

**ESTS186** u Altavoces de instalación rápida para montaje en techo (diámetro 17,5 cm), referencia EST-S186 de Carrier
Cumple con EN 54-24 Certificado de conformidad: 1438-CPR-0671 Cumplimiento de la norma BS5839-8 (protección térmica) El nivel más alto de comprensión de la comunicación verbal. Estética elegante Transformador de 6 W que permite una selección precisa de la potencia de salida del altavoz
