# Altavoces de instalación rápida montados en el techo, versión negra, referencia EST-S206B_BL de Carrier

- Propiedad del archivo: CONSTRUNARIO
- Formato: FIEBDC-3/2012
- Programa: Construnario Versión 3.51
- Fecha de los precios: 12/04/2023
- Divisa: EUR

**ESTS206B_BL** u Altavoces de instalación rápida montados en el techo, versión negra, referencia EST-S206B_BL de Carrier
Altavoz completo de techo contra incendios Potencia: 6W, 100V, (diámetro 20 cm), en color negro
