# Mini unidad PA/VA integrada: 4xAB (8 líneas), referencia EST-VES-4002-LNR de Carrier, 2x320W

- Propiedad del archivo: CONSTRUNARIO
- Formato: FIEBDC-3/2012
- Programa: Construnario Versión 3.51
- Fecha de los precios: 12/04/2023
- Divisa: EUR

**ESTVES4002LNR** u Mini unidad PA/VA integrada: 4xAB (8 líneas), referencia EST-VES-4002-LNR de Carrier, 2x320W
Mini unidad PA/VA integrada: 4xAB (8 líneas); amplificador 2x320W (incl. amplificador de repuesto); 2xaudio; LCD, micrófono de bombero; cargador; Versión de montaje en bastidor
