# Altavoz de techo y pared. Potencia: 6W, 100V, referencia EST-W6_BL de Carrier

- Propiedad del archivo: CONSTRUNARIO
- Formato: FIEBDC-3/2012
- Programa: Construnario Versión 3.51
- Fecha de los precios: 12/04/2023
- Divisa: EUR

**ESTW6_BL** u Altavoz de techo y pared. Potencia: 6W, 100V, referencia EST-W6_BL de Carrier
Altavoz estético contra incendios Potencia: 6W, 100V, en color negro
