# Altavoz estético de pared, 6W,100V, referencia EST-W6C-BL de Carrier. Negro

- Propiedad del archivo: CONSTRUNARIO
- Formato: FIEBDC-3/2012
- Programa: Construnario Versión 3.51
- Fecha de los precios: 12/04/2023
- Divisa: EUR

| Código | Ud | Descripción |
|---|---|---|
| ESTW6C_BL | u | Altavoz estético de pared, 6W,100V, referencia EST-W6C-BL de Carrier. Negro |
