# Tarjeta de 8 salidas lógicas (ranura de función), referencia EST-XLOGOUT-8F de Carrier

- Propiedad del archivo: CONSTRUNARIO
- Formato: FIEBDC-3/2012
- Programa: Construnario Versión 3.51
- Fecha de los precios: 12/04/2023
- Divisa: EUR

**ESTXLOGOUT8F** u Tarjeta de 8 salidas lógicas (ranura de función), referencia EST-XLOGOUT-8F de Carrier
La tarjeta de salida lógica tiene ocho relés totalmente programables que pueden ser utilizado para reconocer los diversos estados del EST ENT VES exterior a otros sistemas. Los canales del 1 al 4 están equipados con NC y canales del 5 al 8 con NO tipo de relés.
