# Poste telescópico de fibra de vidrio, 1,26 a 4,5m, referencia ET010 de Carrier

- Propiedad del archivo: CONSTRUNARIO
- Formato: FIEBDC-3/2012
- Programa: Construnario Versión 3.51
- Fecha de los precios: 12/04/2023
- Divisa: EUR

**ET010** u Poste telescópico de fibra de vidrio, 1,26 a 4,5m, referencia ET010 de Carrier
Elemento telescópico de 1,26m extensible a 4,5m. de fibra de vidrio.
