# Elemento de prolongación de 1,2 m. de fibra de vidrio, referencia ET011 de Carrier

- Propiedad del archivo: CONSTRUNARIO
- Formato: FIEBDC-3/2012
- Programa: Construnario Versión 3.51
- Fecha de los precios: 12/04/2023
- Divisa: EUR

**ET011** u Elemento de prolongación de 1,2 m. de fibra de vidrio, referencia ET011 de Carrier
Elemento de prolongación de 1,2 m. de fibra de vidrio.
