# Base de sirena vía radio para dispositivos de alerta Fusión, centrales analógicas de Aritech, referencia FC-171-001 de Carrier

- Propiedad del archivo: CONSTRUNARIO
- Formato: FIEBDC-3/2012
- Programa: Construnario Versión 3.51
- Fecha de los precios: 12/04/2023
- Divisa: EUR

**FC171001** u Base de sirena vía radio para dispositivos de alerta Fusión, centrales analógicas de Aritech, referencia FC-171-001 de Carrier
Base de sirena vía radio para dispositivos de alerta Fusion para centrales analógicas de Aritech. Frecuencia 868Mhz. Se alimenta de 3 pilas AA y 3 pilas C. Color blanco, montaje en techo o pared. Certificados: CE y CPR (EN54 parte 25).
