# Base de sirena vía radio para dispositivos de alerta Fusión, centrales analógicas de Aritech, referencia FC-171-002 de Carrier

- Propiedad del archivo: CONSTRUNARIO
- Formato: FIEBDC-3/2012
- Programa: Construnario Versión 3.51
- Fecha de los precios: 12/04/2023
- Divisa: EUR

**FC171002** u Base de sirena vía radio para dispositivos de alerta Fusión, centrales analógicas de Aritech, referencia FC-171-002 de Carrier
Base de sirena vía radio para dispositivos de alerta Fusion para centrales analógicas de Aritech.Frecuencia 868Mhz. Se alimenta de 3 pilas AA y 3 pilas C. Color rojo, montaje en techo o pared.
