# Sirena analógica vía radio para centrales analógicas de Aritech, referencia FC-172-002 de Carrier. Rojo

- Propiedad del archivo: CONSTRUNARIO
- Formato: FIEBDC-3/2012
- Programa: Construnario Versión 3.51
- Fecha de los precios: 12/04/2023
- Divisa: EUR

**FC172002** u Sirena analógica vía radio para centrales analógicas de Aritech, referencia FC-172-002 de Carrier. Rojo
Sirena analógica vía radio para centrales analógicas de Aritech. IP54. Frecuencia seleccionable. Ocupa una dirección en el lazo. Color rojo. Rango de potencia acústica máxima: 99dB a 1m. Se alimenta de 3 pilas AA y 3 pilas C, puede proporcionar hasta 5 años de duración. Dimensiones con base: 120x125mm. Certificados: CE y CPR (EN54 parte 3).
