# Sirena analógica vía radio, centrales analógicas de Aritech, referencia FC-315-CA2 de Carrier. Techo

- Propiedad del archivo: CONSTRUNARIO
- Formato: FIEBDC-3/2012
- Programa: Construnario Versión 3.51
- Fecha de los precios: 12/04/2023
- Divisa: EUR

**FC315CA2** u Sirena analógica vía radio, centrales analógicas de Aritech, referencia FC-315-CA2 de Carrier. Techo
Sirena analógica vía radio para centrales analógicas de Aritech. Con lámpara lanzadestellos de color blanco. IP54. Frecuencia seleccionable. Ocupa una dirección en el lazo. Color rojo. Para montaje en techo. Rango de potencia acústica máxima: 99dB a 1m. Se alimenta de 3 pilas AA y 3 pilas C, puede proporcionar hasta 5 años de duración. Dimensiones con base: 120x145mm. Certificados: CE y CPR (EN54 partes 3 y 23).
