# Controlador de puerta inalámbrico negro, referencia FC-60-2000 de Carrier

- Propiedad del archivo: CONSTRUNARIO
- Formato: FIEBDC-3/2012
- Programa: Construnario Versión 3.51
- Fecha de los precios: 12/04/2023
- Divisa: EUR

**FC602000** u Controlador de puerta inalámbrico negro, referencia FC-60-2000 de Carrier
Controlador de puerta inalámbrico negro. Permite mantener abiertas las puertas contra incendios de gran tamaño, mejorando la ventilación del edificio. Se cierra automáticamente en caso de incendio. Dimensiones 195x205x45 mm. Certificados: CE y CPR (EN54 parte 25,? EN 1155,? BS7273-4)
