# Detector de temperatura analógico para centrales analógicas de Aritech, referencia FCX-176-001 de Carrier

- Propiedad del archivo: CONSTRUNARIO
- Formato: FIEBDC-3/2012
- Programa: Construnario Versión 3.51
- Fecha de los precios: 12/04/2023
- Divisa: EUR

**FCX176001** u Detector de temperatura analógico para centrales analógicas de Aritech, referencia FCX-176-001 de Carrier
Detector de temperatura analógico para ser usado con base vía radio para centrales analógicas de Aritech, temperatura de disparo 80ºC, clase CS. Incluye base y pilas. Frecuencia 868Mhz. Se alimenta de baterías. Dimensiones: 113x81 mm. Certificados CE y CPR (EN54 partes 5 y 25).
