# Base de detector con sirena vía radio para dispositivos de detección Fusión. centrales analógicas de Aritech, referencia FCX-191-200 de Carrier. Rojo

- Propiedad del archivo: CONSTRUNARIO
- Formato: FIEBDC-3/2012
- Programa: Construnario Versión 3.51
- Fecha de los precios: 12/04/2023
- Divisa: EUR

**FCX191200** u Base de detector con sirena vía radio para dispositivos de detección Fusión. centrales analógicas de Aritech, referencia FCX-191-200 de Carrier. Rojo
Base de detector con sirena vía radio para dispositivos de detección Fusion para centrales analógicas de Aritech. Con lámpara lanzadestellos de color rojo. Frecuencia 868Mhz. Rango de potencia acústica máxima: 87 dB a 1m. IP23. Se alimenta de 3 pilas AA y 3 pilas C. Dimensiones: 146x53 mm. Certificados: CE y CPR (EN54 parte 3).
