# Detector analógico lineal de humos por barrera de rayos infrarrojos, para centrales analógicas de Aritech, alcance 50m, referencia FD2705R de Carrier

- Propiedad del archivo: CONSTRUNARIO
- Formato: FIEBDC-3/2012
- Programa: Construnario Versión 3.51
- Fecha de los precios: 12/04/2023
- Divisa: EUR

**FD2705R** u Detector analógico lineal de humos por barrera de rayos infrarrojos, para centrales analógicas de Aritech, alcance 50m, referencia FD2705R de Carrier
Detector lineal de humos por infrarrojos, para centrales analógicas de Aritech, alimentado del lazo, por reflexión de la luz en un espejo, con una cobertura máxima de 50 x 15 metros. Certificado CPD según norma EN54 parte 12.
