# Detector óptico de humos por barrera de rayos infrarrojos, alcance de 5 a 120m, referencia FD310 de Carrier

- Propiedad del archivo: CONSTRUNARIO
- Formato: FIEBDC-3/2012
- Programa: Construnario Versión 3.51
- Fecha de los precios: 12/04/2023
- Divisa: EUR

**FD310** u Detector óptico de humos por barrera de rayos infrarrojos, alcance de 5 a 120m, referencia FD310 de Carrier
Detector de humos por barrera de rayos infrarrojos con un alcance regulable de 5 a 120 m. Incluye emisor, receptor y unidad de control. Posibilidad de poder conectar un emisor recepto adicional. Alineamiento autoajustable. Sensibilidad programable.IP54. Requiere alimentación externa de 12 a 24Vcc consumo 14 mA. Temperatura trabajo: -20ºC a 55ºC. Certificados: CE, VDS y CPR (EN54 parte 12).
