# Detector lineal de humos infrarrojo, alcance de 10 a 100m, referencia FD710RVDS de Carrier

- Propiedad del archivo: CONSTRUNARIO
- Formato: FIEBDC-3/2012
- Programa: Construnario Versión 3.51
- Fecha de los precios: 12/04/2023
- Divisa: EUR

**FD710RVDS** u Detector lineal de humos infrarrojo, alcance de 10 a 100m, referencia FD710RVDS de Carrier
Detector de humos lineal de haz infrarrojo, por reflexión de la luz en un espejo, con una cobertura de 50 hasta 100 x 15 metros. Requiere alimentación externa de 12 a 24 Vcc, consumo máximo 15mA. Certificados: CE, VDS y CPR (EN54 parte 12).
