# Unidad de muestreo de aire universal, referencia FDD710 de Carrier

- Propiedad del archivo: CONSTRUNARIO
- Formato: FIEBDC-3/2012
- Programa: Construnario Versión 3.51
- Fecha de los precios: 12/04/2023
- Divisa: EUR

**FDD710** u Unidad de muestreo de aire universal, referencia FDD710 de Carrier
Cámara para la instalación de detectores en conductos de ventilación. Compatible con los detectores convencionales y analógicos de UTC Fire & Security. IP54. No incluye detector ni zócalo. Longitud de la tubería de muestreo: 600mm. Dimensiones: 180x253x183mm.
