# Protección exterior para el FDD710, referencia FDD710E de Carrier

- Propiedad del archivo: CONSTRUNARIO
- Formato: FIEBDC-3/2012
- Programa: Construnario Versión 3.51
- Fecha de los precios: 12/04/2023
- Divisa: EUR

**FDD710E** u Protección exterior para el FDD710, referencia FDD710E de Carrier
Protección de acero galvanizado para evitar la formación de condensación para el detector de conducto FDD710. Dimensiones: 280x280mm.
