# Tubo 1,5m para el FDD710, referencia FDD710LP de Carrier

- Propiedad del archivo: CONSTRUNARIO
- Formato: FIEBDC-3/2012
- Programa: Construnario Versión 3.51
- Fecha de los precios: 12/04/2023
- Divisa: EUR

**FDD710LP** u Tubo 1,5m para el FDD710, referencia FDD710LP de Carrier
Tubería para el detector de conducto FDD710 de 1,5 metros de longitud para conductos de gran tamaño.
