# Soporte de montaje para conductos irregulares para el sistema FDD710, referencia FDD710MB de Carrier

- Propiedad del archivo: CONSTRUNARIO
- Formato: FIEBDC-3/2012
- Programa: Construnario Versión 3.51
- Fecha de los precios: 12/04/2023
- Divisa: EUR

**FDD710MB** u Soporte de montaje para conductos irregulares para el sistema FDD710, referencia FDD710MB de Carrier
Zócalo de montaje para conductos circulares o irregulares.
