# Cerradura electromagnética para superficie, no monitorizada, 1500N, referencia FE110US de Carrier

- Propiedad del archivo: CONSTRUNARIO
- Formato: FIEBDC-3/2012
- Programa: Construnario Versión 3.51
- Fecha de los precios: 12/04/2023
- Divisa: EUR

**FE110US** u Cerradura electromagnética para superficie, no monitorizada, 1500N, referencia FE110US de Carrier
Cerradura electromagnética, de 1500N de fuerza de retención, no monitorizado, para montaje de superficie. Alimentación 12Vcc/460mA o 24Vcc/230mA. Dimensiones: 166x38x22mm.
